# Neubau KatS Stützpunkt Doberlug-Kirchhain
Angebotsaufforderung (GAEB DA XML 3.2, DA83)
Projekt: 04244
Währung: EUR
Vergabeart: Öffentliche Ausschreibung
Auftraggeber: Landkreis Elbe-Elster, Postfach 17, 04912 Herzberg, Elster, Telefon 03535462505, E-Mail l.lehmann@lkee.de; DV-Nummer: LOS_12; Vergabenummer: LOS_12
Erstellt mit: BECHMANN AVA 2025.120/ GXML Toolbox V3.3 R20210630, BECHMANN AVA 2025.120, 03.02.2026

## LOS_12 Bodenbelagsarbeiten
Datum: 03.02.2026

### LOS 20 Bodenbeläge

*Hinweis: Baubeschreibung*
1. Allgemeine Beschreibung der Leistung
1.1 Auszuführende Leistungen
Im Zuge des ausgeschriebenen Vorhabens sind durch den AN folgende Gewerke nach VOB/C auszuführen:

ATV DIN 18299 - Allgemeine Regelungen für Bauarbeiten jeder Art
ATV DIN 18365 - Bodenbelagsarbeiten

Die Durchführung aller Arbeiten hat grundsätzlich nach den anerkannten Regeln der Technik zu erfolgen. Es gelten die Bestimmungen der VOB Teil B/C, die UVV sowie die für die im Leistungsverzeichnis angeführten Gewerke geltenden DIN-Vorschriften, die Verlege- und Verarbeitungsrichtlinien der Hersteller und deren Fachverbände in ihren jeweils neusten Fassungen.

Im Weiteren wird auf die entsprechenden Ausführungspläne verwiesen.

1.2 Ausgeführte Vorarbeiten
LOS 02 Baustelleneinrichtung:
Die Baustellensicherung erfolgt durch die Stellung eines Bauzauns. Zwei Toren dienen als Ein- bzw. Ausfahrt. Der Verschluss wird durch ein Zahlenschloss sichergestellt.
Zur gemeinsamen Nutzung mit weiteren Gewerken werden Bauwasser, Baustrom sowie ein Sanitärcontainer bereitgestellt.

LOS Putzarbeiten:
Der Innenputz besteht aus Gipsputz und in den Feuchträumen aus Kalkzementputz.

LOS Estricharbeiten:
Im Sozialbereich ist ein schwimmender Zementestrich in unterschiedlichen Stärken verbaut.

LOS Fliesenarbeiten:
Im Sozialbereich sind in den Feucht- und Umkleideräumen Fliesen verlegt.

1.3 Gleichzeitig laufende Bauarbeiten
Innerhalb des Gebäudes finden Fein- bzw. Fertiginstallationen der TGA statt.

Außerhalb des Gebäudes finden die Arbeiten der Außenanlagen statt.

2. Angaben zur Baustelle
2.1 Lage der Baustelle
Das Baugrundstück befindet sich auf der Gemarkung Doberlug- Kirchhain, im
Gewerbegebiet Südstraße, direkt an der Ortsumgehungsstraße L 60.

2.2 Vorhandene öffentliche Verkehrswege
Die Baustelle befindet sich an der Gewerbegebiet Südstraße 1.

2.3 Zugänge, Zufahrten
Die Zufahrt zur Baustelle erfolgt über die Gewerbegebiet Südstraße.

2.4 Anschlussmöglichkeiten an Ver- und Entsorgungsleitungen
Der AG stellt einen zentralen Bauwasser und Baustromanschluss zur Verfügung. Die Ver- und Entsorgung der Baustelle ist Sache des AN und mit den jeweiligen Rechtsträgern eigenverantwortlich abzustimmen. Anfallende Kosten (inkl. Verbrauch) sind im Angebot zu berücksichtigen. Dies gilt auch für den Einsatz stromerzeugender Aggregate.
Abwässer aus sanitären Einrichtungen sind grundsätzlich – ggf. unter Verwendung von Tankwagen – einer Kläranlage zuzuführen. Maßnahmen zur ordnungsgemäßen Entsorgung von Fäkalien, Schmutzwasser usw. aus der Baustelleneinrichtung werden nicht gesondert vergütet und sind im Angebot zu berücksichtigen.

2.5 Lager- und Arbeitsplätze
Die innerhalb der Baugrenze liegenden Flächen können vom AN als Lager-, Arbeits- und BE-Fläche genutzt werden. Ansonsten stellt der AG keine weiteren Flächen bereit.
Benötigt der AN Zusatzflächen, sind diese unter Berücksichtigung der nachfolgenden Bedingungen eigenverantwortlich zu beschaffen:

- Die betroffenen Flurstückeigentümer sind rechtzeitig vor Baubeginn zu unterrichten, um entsprechende Vorkehrungen bzw. Maßnahmen treffen zu können.
- Für die Errichtung von BE- und Lagerflächen sind vorrangig bereits überbaute, versiegelte, verdichtete und/oder ohnehin zu überbauende Flächen zu nutzen.
- BE-Flächen im Kronentraufbereich von Bäumen sind nicht zulässig.

Die für die Gewinnung zusätzlicher BE-Flächen anfallenden Kosten sind in das Angebot einzukalkulieren.

3. Angaben zur Ausführung
3.1 Verkehrsführung, Verkehrssicherung
Die Bauarbeiten sind unter vollständiger Aufrechterhaltung des Verkehrs durchzuführen.
Die Erweiterung der Absperrung und Kennzeichnung der Baustelle obliegt dem AN. Die Baustelle und die Zufahrten sind so einzurichten, dass ein unbefugter Zutritt ausgeschlossen ist und die Verkehrssicherheit im Baustellenbereich zu jeder Zeit gewährleistet ist.
Die gemäß StVO, RSA und VAO einzusetzenden Einrichtungen zur Sicherung und Aufrechterhaltung des Verkehrs auf und außerhalb der Baustelle werden regelmäßig durch den AN-LOS Baustelleneinrichtung überprüft. Zerstörte oder verbrauchte Teile dieser Einrichtungen, die für eine ständige Aufrechterhaltung der Verkehrssicherheit notwendig sind, sind zu ersetzen und bei Feststellung zeitnah zu melden. Durch übliche technische Vorkehrungen sind Fremdeingriffe und Diebstähle zu vermeiden.
Die Baustraßen und Baustellenzufahrten im gesamten Baugebiet sind ständig vor- und zu unterhalten. Verkehrsgefährdende Verschmutzungen, die durch den Baustellenverkehr entstehen, sind vom Verursacher laufend zu beseitigen. Nach Beendigung der Baumaßnahme sind alle Straßen und Wege außerhalb des Baufeldes unter Berücksichtigung der vor Baubeginn durchgeführten Beweissicherung wieder in den vorgefundenen Zustand zu versetzen.

3.2 Bauablauf
Die Gestaltung des Bauablaufes ist dem AN unter Berücksichtigung folgender Sachverhalte grundsätzlich freigestellt:
- der Ausführungsfristen nach den Besonderen Vertragsbedingungen
- der gesetzlichen Vorschriften und Bestimmungen
- den allgemein anerkannten Regeln der Technik
- der genehmigten Planunterlagen
- dem der Ausschreibung beiliegendem Bauablaufplan

Generell sollte sich der Bieter vor Angebotsabgabe durch eigene Ortsbegehungen ein umfassendes Bild von den Baustellenverhältnissen und den auszuführenden Arbeiten machen, um geeignete Geräte, Stoffe und Technologien auswählen zu können.

Auf Grundlage der in den besonderen Vertragsbedingungen vereinbarten Ausführungsfristen ist spätestens 2 Wochen nach Auftragserteilung ein Detailterminplan bzgl. der auszuführenden Leistungen zu erstellen. Hierbei ist die bautäglich vorgesehene Mannstärke und der dazugehörige Geräteeinsatz nachvollziehbar darzustellen.

3.3 Stoffe, Bauteile
Soweit nichts anderes bestimmt wird, gelten für den Einsatz von Stoffen und Bauteilen folgende Regelungen:

- Alle durch die Eigenart der zur Verwendung vorgesehenen Baustoffe zu erwartenden Schwierigkeiten sind im Angebot zu berücksichtigen.
- Das Liefern sowie das Abladen und ggf. das Lagern der Stoffe und Materialien auf der Baustelle sind in die Einheitspreise einzukalkulieren.
- Es dürfen nur Stoffe und Materialien verwendet werden, die den geltenden DIN-Normen, Zusätzlichen Technischen Vertragsbedingungen und Richtlinien bzw. Vorschriften entsprechen und einer Güteüberwachung unterliegen.
- Für sämtliche Baustoffe sind vier Wochen vor Einbau Zulassungen/Eignungsprüfungen vorzulegen. Für RC-Materialien bedarf es vor Einbau zusätzlich des Nachweises der Unbedenklichkeit.
- Sollen andere Materialien als im LV vorgeschrieben verwendet werden, so ist deren Gleichwertigkeit zu belegen. Der Einbau bedarf der Zustimmung des AG.
- Alle verwendeten Baustoffe und Baumaterialien, insbesondere Dichtungs- und Beschichtungsstoffe dürfen keine das Grundwasser gefährdenden Bestandteile enthalten.
- Die Materialien sind nach den Verarbeitungsrichtlinien des Herstellers zu verwenden und dürfen nur in den Originalgebinden zum Einsatz kommen.
- Der Einbau asbesthaltiger Baustoffe ist verboten.
- Mit Bauteilen, Stoffen und dgl., die nur vorübergehend abzubauen oder zu versetzen bzw. verlegen sind (z. B. Grundstückseinfriedungen, Maste, Schilder, Kabel, Leitungen, Oberboden) ist sorgsam umzugehen, dass eine Neubeschaffung vermieden wird. Eine Vergütung für Neumaterial erfolgt nur, wenn sie im LV vorgesehen ist. Die Beweislast, dass ggf. bestimmte Teile nicht wiederverwendet werden konnten, trägt der AN.

Die erforderliche Baustoffgüte ist im LV angegeben.

3.4 Abfälle
Grundsätzlich sind alle schadstofffreien Abfallmaterialien (Bauschutt, Baustellenabfälle, Straßenaufbruch und andere Abbruchmaterialien) schon am Anfallort in verwertbaren Fraktionen getrennt zu erfassen (Vermischungs- und Verdünnungsverbot) und ordnungsgemäß getrennt zu verwerten bzw. der Verwertung zuzuführen (Wiederaufbereitung, Recycling).
Schadstoffbelastete Materialien sind von anfallenden sonstigen Materialien getrennt zu halten und umweltgerecht und ordnungsgemäß zu entsorgen bzw. zu deponieren.
Bei der Verwertung, Ablagerung und Entsorgung von Abfällen hat der AN die einschlägigen Rechtsvorschriften (Planungs-, Bau-, Wasser-, Naturschutz- und Abfallrecht) eigenverantwortlich zu beachten.

3.5 Winterbau
In Anbetracht der vertraglich vereinbarten Bauzeit ist mit Maßnahmen des Winterbaus nicht zu rechnen.
Davon unabhängig sind alle Bauarbeiten zunächst grundsätzlich bis zu den Witterungsgrenzwerten durchzuführen, die in den jeweils gültigen Normen oder Herstellungsrichtlinien angegeben sind. Bei Zweifeln oder Unklarheiten hat sich der AN mit dem AG abzustimmen.

3.6 Beweissicherung
Vor Baubeginn ist eine Beweissicherung (Dokumentation, Einmessung, Sicherung) an Gebäuden und Anlagen, Verkehrswegen, Gewässern und ggf. weiteren Objekten gemäß LV durchzuführen. Dazu hat der AN die dinglich Berechtigten, ggf. auch Pächter oder Mieter sowie die zuständigen Behörden vor dem jeweiligen Termin rechtzeitig schriftlich zu benachrichtigen, über die Zwecke des Beweissicherungsverfahrens zu unterrichten und das schriftliche Einverständnis der Betroffenen einzuholen. Die Kontaktdaten können beim AG oder Ingenieurbüro angefordert werden. Das Betreten fremder Grundstücke und das dortige Anbringen von Marken u. ä. sind nur mit Zustimmung des dinglich Berechtigten – und je nach Lage auch des Pächters oder Mieters – zulässig.
Nach Beendigung der Baumaßnahme erfolgt eine Endkontrolle und Dokumentation des Zustandes in Abstimmung mit den o. g. Beteiligten und Festlegung der evtl. zu treffenden Maßnahmen. An den AG ist eine von allen Beteiligten (Eigentümer, Pächter bzw. Bewirtschafter) unterzeichnete Freistellungserklärung (Entlastungszeugnis) zu übergeben. Ohne vorliegende Freistellungserklärung erfolgen keine Abnahme und keine Auszahlung der Schlussrechnung. Festgestellte Schäden, welche keine Vorschäden darstellen, sind vom AN auf seine Kosten zu beseitigen.

3.7 Sicherungsmaßnahmen
Durch geeignete Maßnahmen ist sicherzustellen, dass während der Baumaßnahme

- die staatlichen und berufsgenossenschaftlichen Regelwerke zum Arbeitsschutz eingehalten werden
die Verkehrssicherung unter Berücksichtigung der StVO, VAO und RSA erfolgt
alle Forderungen aus einschlägigen Bestimmungen, insbesondere aus WHG bzw. SächsWG bei den Arbeiten in Überschwemmungsgebieten eingehalten werden
- alle Forderungen aus einschlägigen Bestimmungen, insbesondere aus dem Merkblatt Baulärm, BImSchG und der Allgemeinen Verwaltungsvorschrift zum Schutz gegen Baulärm – Geräuschimmissionen eingehalten werden
- alle im Bereich der Baustelle vorhandenen Vermessungspunkte bzw. amtlichen Festpunkte, Grenzsteine usw. erhalten bleiben oder ggf. durch bauzeitliche Übergangsmessungen und Sicherung; werden solche Objekte im Zuge der Bauarbeiten verändert, entfernt oder beschädigt, so hat der AN die jeweils zuständige amtliche Stelle zu benachrichtigen. Die Kosten für Wiederherstellung trägt der AN

3.8 Aufmaßverfahren
Aufmaße dürfen nur festgestellte Maße enthalten. Berechnungen, die sich als falsch erweisen, werden nicht anerkannt.
Auf den Aufmaßblättern sind mindestens folgende Angaben erforderlich:
- AN
- AG
- lfd. Nummer des Aufmaßblattes
- Bezeichnung der Bauleistung
- Ordnungszahl
Auf einem Aufmaßblatt sind nur Leistungen gleicher Ordnungszahl aufzulisten.
Aus den Aufmaßunterlagen müssen alle Maße, die zur Prüfung einer Rechnung nötig sind, unmittelbar hervorgehen. Bei Aufmaß und Abrechnung sind Längen, Flächen auf zwei Stellen nach dem Komma, Rauminhalte und Gewichte auf drei Stellen nach dem Komma zu runden. Geldbeträge in € sind auf volle Cent zu runden.
Bei Baustoffen, deren Zugabe in einer bestimmten Menge gefordert wird, aber nicht nach Gewicht abgerechnet wird, wird ein Verwendungsnachweis anhand von Liefer- und Wiegescheinen verlangt, die von der örtlichen Bauüberwachung gegengezeichnet werden müssen.
Bei Lieferscheinnachweisen verbleibt nach deren Anerkennung durch die örtliche Bauüberwachung vorab eine Ausfertigung bei der örtlichen Bauüberwachung. Die Originallieferscheine sind geordnet und aufgelistet mit der Schlussrechnung vorzulegen. Nicht unterzeichnete Lieferscheine werden nicht anerkannt.
Gewichtsnachweise sind durch Wiegebescheinigungen zu belegen, bei denen das Gewicht durch geeichte Waagen festgestellt und maschinell eingetragen wird (Leer- und Gesamtgewicht).

4. Ausführungsunterlagen
4.1 Vom AG zur Verfügung gestellte Ausführungsunterlagen
Alle Planungsunterlagen beziehen sich auf das Lagesystem ETRS89_UTM32N
und das Höhensystem DHHN2016.
Zur Angebotserarbeitung erhält der Bieter folgende Unterlagen:
- Leistungsbeschreibung
- Ausführungspläne der Gebäudeplanung

#### 20.01 Bodenbeläge

##### 20.01.365 Bodenbelagsarbeiten

###### 20.01.365.0 Bodenbelagsarbeiten

**20.01.365.0.010 Untergrundvorbereitung**
Vorhandenen Estrich von groben Verschmutzungen und losen Teilen säubern, Schutt verwerten.

Untergrund:  Zementestrich
Menge: 170,000 m²
Kostengruppe DIN 276 2018-12: 324

**20.01.365.0.020 Risse verspachteln**
Risse im Zementestrich kraftschlüssig verspachteln.

Untergrund:  Zementestrich
Menge: 10,000 m
Kostengruppe DIN 276 2018-12: 324

**20.01.365.0.030 Estrich anschleifen**
Offenporigige Oberfläche durch anschleifen herstellen. Staub verwerten.

Untergrund:  Zementestrich
Menge: 170,000 m²
Kostengruppe DIN 276 2018-12: 324

**20.01.365.0.040 Einbaurahmen Eingangsmatte**
Einbaurahmen aus Winkelprofilen mit auf Gehrung geschnittenen Ecken für vorgenannte Schmutzfangmatte liefern und einbauen.

Einschließlich Knotenbleche und Maueranker.

Größe:  1500 x 2000 mm

Rahmenprofil (HxBxT):  25 x 30 x 3 mm

Material:  Edelstahl

Der Einbau erfolgt im Zeitraum der Bodenbelagsarbeiten.
Menge: 1,000 St
Kostengruppe DIN 276 2018-12: 324

**20.01.365.0.050 Tausalzbeständige Bodenbeschichtung**
Tausalzbeständige Bodenbeschichtung im Bereich des Fußmattenabstreiches herstellen.

Untergrund:  Zementestrich mit
  Fußbodenheizung
Menge: 3,000 m²
Kostengruppe DIN 276 2018-12: 324

**20.01.365.0.060 Schmutzfangmatte verlegen**
Aufrollbare Eingangsmatte liefern und in Einbaurahmen verlegen.

Einbaubereich: Innen

Farbe:  Anthrazit

Trägerprofil:  verstärkte Trägerprofile aus
  verwindungssteifem Aluminium
  mit unterseitiger Trittschalldämmung

Höhe:  22 mm

Trittfläche:  eingelassene, widerstandsfähige, witterungsbeständige
  Einlagen aus abriebfesten
  Schlingenpol (Polyamid 6)
  mit Feinstaubbindung
  und verbesserter
  Feuchtigkeitsaufnahme

Begehungen: ab 200 pro Tag

Profilabstand: 5 mm,
  Abstandhalter aus
  thermoplastischem Elastomer

Verbindung:  Edelstahlseil

Abmessung:  1500 x 2000 mm
Menge: 1,000 St
Kostengruppe DIN 276 2018-12: 324

**20.01.365.0.070 Spachtelbelag bis 25 mm**
Spachtelbelag als Untergrundvorbehandlung und Ausgleich von Unebenheiten des Untergrundes mit Ausgleichsmasse auftragen, einschl. Auftragen einer entsprechenden Haftbrücke sowie aller Nebenarbeiten.

Stärke:  bis 25 mm

Untergrund:  Zementestrich

Aussparung im Estrich im Bereich des Sauberlaufs
Menge: 3,000 m²
Kostengruppe DIN 276 2018-12: 324

**20.01.365.0.080 Spachtelbelag bis 3 mm**
Spachtelbelag als Untergrundvorbehandlung und Ausgleich von Unebenheiten des Untergrundes mit Ausgleichsmasse auftragen, einschl. Auftragen einer entsprechenden Haftbrücke sowie aller Nebenarbeiten.

Stärke:  1 ... 3 mm

Untergrund:  Zementestrich
Menge: 170,000 m²
Kostengruppe DIN 276 2018-12: 324

**20.01.365.0.090 Randstreifen abschneiden**
Abschneiden des Überstandes vom Randstreifen der Dämmschicht und der Abdeckung. Einschließlich Verwertung.

Höhe:  bis 15 cm
Menge: 131,000 m
Kostengruppe DIN 276 2018-12: 324

**20.01.365.0.100 Linoleumbelag verlegen**
Linoleumbelag für Nutz- und Aufenthaltsräume geeignet liefern und ganzflächig verkleben einschl. Untergrund- vorbehandlung sowie Herstellen aller Anschlüsse an Türen und Rohrdurchführungen.

Musterung:  marmoriert

Farbe:  hell grau nach Bemusterung

Stärke:  2,5 mm

Beanspruchung: mittel

Rutschhemmstufe: R 9

Emmisionsverhalten: EC 1 plus

Untergrund:  Zementestrich
Menge: 170,000 m²
Kostengruppe DIN 276 2018-12: 324

**20.01.365.0.110 Nähte verschweißen**
Verfugen des Bodenbelages aus Linoleum, mit Schmelzdraht, dem Bodenbelag angepasst.
Menge: 68,200 m
Kostengruppe DIN 276 2018-12: 324

**20.01.365.0.120 Sockelleiste herstellen**
Sockelleiste passend  zum vorbeschriebenen Linoleum als rechtwinkligen Stellsockel mit einfarbigen Schmelzdraht verschweißt umlaufend im Anschlussbereich an Wände herstellen.

Höhe:  6 cm
Menge: 131,000 m
Kostengruppe DIN 276 2018-12: 324

**20.01.365.0.130 Elastische Verfugung in den Anschlussbereichen Boden/Sockel/Wand/Zargen**
Elastische Verfugung in den Anschlussbereichen Boden/Sockel/Wand/Zargen aus Acryl bzw. Silikon im Farbton Linoleum komplett herstellen.
Menge: 136,000 m
Kostengruppe DIN 276 2018-12: 324

**20.01.365.0.140 Dehnfugenprofil**
Dehnfugenprofile mit gelochtem Befestigungsschenkel Feldbegrenzungen und Belagsübergänge liefern und nach Plan einbauen.

Materialart: Edelstahl
Oberfläche: gebürstet
Sichtfläche: quadratisch
Profilhöhe: ca. 12 mm

Dehnfugenprofile im Zuge der Fliesenverlegung im Dünnbettverfahren nach Angaben des Herstellers oberflächenbündig einbauen.
Menge: 17,000 m
Kostengruppe DIN 276 2018-12: 324

**20.01.365.0.150 Schutz Bodenbelag**
Besonderer Schutz von Bauteilen
mit Malervlies o.ä. rutsch- und verschiebesicher abdecken.

Bauteil: Bodenbelag [Linoleum]

Inklusive Vor- und Unterhaltung, bis zur Gebäudereininung, und Rückbau und Entsorgung.
Menge: 170,000 m²
Kostengruppe DIN 276 2018-12: 324
